# Heubeundstr.
Angebotsaufforderung (GAEB DA XML 3.2, DA83)
Projekt: 21-033 NB von 2 MFH mit TG  Wäschenbeuren- Ausschreibung 2023
Währung: EUR
Auftraggeber: Wäschenbeuren, Manfred-Wörner-Platz 1, 73116
Erstellt mit: SIDOUN Globe/ GXML Toolbox V3.3 R20210630, SIDOUN Globe V10.10.9.0, 12.12.2022

## Zusätzlicher Text
Nr. 03  Erdarbeiten

Baubeschreibung

Globale Angaben zum Bauvorhaben

Name und Anschrift des Auftraggebers:
Gemeinde Wäschenbeuren
vertreten durch Herrn BM Vesenmaier
Manfred-Wörner-Platz 1
73116 Wäschenbeuren

Beschreibung des Bauvorhabens:
Neubau von 2 MFH mit Tiefgarage
Heubeundstraße 19 + 21 in 73116 Wäschenbeuren

Außenwände Untergeschosse Tiefgarage: Stahl-Beton d= nach Erfordernis
Außenwände: Mauerwerk 17,5 cm KS-XL-PE 20, Rohdichte 2,0, Dünnbettmörtel
Tragende Innenwände: Mauerwerk d= nach Erfordernis, KS-XL-PE 20, Rohdichte 2,0,
Dünnbettmörtel, teilweise Stahlbetonwände
Decken: Stb.-Decken d= nach Erfordernis
Fassade: WDVS 20 cm, WLG 0,40
Fenster: Dreifachverglasung Uw=0,8
nichttragende Innenwände: Gk-Wände doppeltbeplankt

Mit der Sicherheits- und Gesundheitskoordination wurde beauftragt: folgt noch
Durch den SiGeKo wird eine Baustellenordnung übergeben.

Die Ausführungszeichnungen können vorab vor der Angebotsabgabe nach vorheriger Terminabsprache im Büro fai architekten welz+partner eingesehen werden.

fai architekten
welz + partner
Schillerplatz 8/1
73033 Göppingen
Tel. 07161-96397-0

Angaben zur Örtlichkeit
Anschrift der Baustelle:
Heubeundstraße 19 + 21
73116 Wäschenbeuren

Lage des Grundstücks:
in einem Wohngebiet

An das Bauvorhaben grenzen folgende Bebauungen an:
Wohnbebauung Einfamilienhäuser

Anzahl und Höhe der Geschosse geplant:
Haus 19 (3-geschossig)
Haus 21 (2-geschossig)

Termine und Fristen
Vorgesehener Beginn der Baumaßnahme:  März 2023
Geplante Dauer der gesamten Baumaßnahme: Oktober 2024

Dauer der Rohbaumaßnahme ca. 7 - 8 Monate

Angaben zur Baustelle
Baugrund

Bodenverhältnisse:
s. geologischer Gutachten von GBI Göppingen, Dipl. Ing. Hans Gropper

Grundwasser: leichter Sickerwasserzutritt in Höhe von 414 m ü. NN

Lage und Transportwege

Zufahrtmöglichkeiten: siehe beiliegenden Lageplan
Über Heubeundstraße von Norden oder über Hockengasse von Süden

Für den Transport der Baustoffe auf der Baustelle stehen folgende Transportwege zur Verfügung:
Treppenhaus, nutzbare Breite: 1,20 m, Geschosshöhe: 2,50m pro Geschoss
s. beil. BG-Pläne M 1/100

Für den Transport der Baustoffe auf der Baustelle stehen folgende Transportmittel zur Verfügung:
Baukran
Während der Rohbauzeit kann der Baukran mitbenutzt werden.
Anschließend sind die Transportmittel für die Baustoffe pro Gewerk zu organisieren und einzukalkulieren.

Gerüste
Gerüste werden bauseits gestellt als Fassadengerüst, Lastklasse: III, Breitenklasse, Höhe der
obersten Gerüstlage: 10 m.

Sonstige Baustelleneinrichtung
Folgende bauseitig gestellte und/oder vorhandene und mitzubenutzende Geräte und/oder Einrichtungen anderer Unternehmer stehen zur Verfügung:

Toiletten + Wasch-/Hygiene-Einrichtung

Art, Anschlusswert und Lage von Ver- und Entsorgungsleitungsanschlüssen während der Bauausführung

Wasser: vorhanden
Strom: vorhanden

Art und Lage der Lagerplätze:
Lagerfläche von Baumaterialien auf der Baustelle sind nur begrenzt möglich

Angaben zur Ausführung

Allgemeines

Es bestehen besondere Anforderungen an die Bauausführung:
Luftdichtheit
Blower Door Test

EnEV -Berechnung nach Angabe von Dipl.-Ing. Architekt Werner Flesch

Allgemeines

Die Entsorgung von Abfall hat umgehend, spätestens täglich zum Abschluss der jeweiligen Arbeiten, zu erfolgen. Alternativ zum Abfahren ist das Entsorgen in geeignete, auf der Baustelle lagernde Abfall-transportbehälter des Auftragnehmers zulässig. Es obliegt in diesem Fall dem jeweiligen Auftragnehmer selber dafür zu sorgen, dass keine Unbefugten Abfälle in diese Behälter füllen.

## Zusätzlicher Text
Hinweise zum Bauvorhaben:

Das Bauvorhaben befindet sich in der Gemeinde Wäschenbeuren in der Heubeundstraße. Die Zufahrt zum Grundstück erfolgt von Norden über die Heubeundstraße oder/und von Süden über die Hockengasse.

Die Umgebung ist von kleineren Einfamilienhäusern gekennzeichnet.
In unmittelbarer Verlängerung der Heubeundstraße befindet sich die Stauferschule, die Bürenhalle, sowie das Rathaus mit Dorfplatz.

Das Projekt besteht aus insgesamt 2 Gebäuden Haus 19 (3-geschossig) und Haus 21 (2-geschossig),
mit insgesamt 13 Wohneinheiten und gemeinsamer Tiefgarage, sowie 1 Aufzug in Haus 19.
Das zu bebauende Grundstück ist im angehängten Lageplan zu erkennen.

Das Bauvorhaben wird in Mischbauweise realisiert. Alle tragenden Innen- und Außenwände werden massiv in Stahlbeton oder Mauerwerk ausgeführt. Zudem kommen lastabtragende Stützen aus Stahlbeton hinzu. Die Fassade besteht aus einem wärmegedämmten WDVS-System (Mineralwolle), mit vollflächiger Putzoptik.  Das Dach wird als Flachdach in Stahlbeton erstellt.

Bruttorauminhalt : ca.  7.156 m³
Bruttogrundflächen: ca.  1.651 m² (UG bis 2. OG)
Wohnfläche  :  ca.  1.031 m²

Das Baufeld ist geräumt. Das vorhandene Bauernhaus mit Scheunengebäude wurde komplett abgebrochen und entsorgt. Die vorhandene Geländeversiegelung (Asphalt) ist ebenfalls entsorgt.

Mit dem Bau der gemeinsamen Tiefgarage wird begonnen. Parallel werden hier die beiden Untergeschosse von Haus 19 + 21 erstellt.
Die darüberliegenden beiden Wohngebäude (Haus 19 + 21) werden parallel errichtet.

Ein genauer Baustelleneinrichtungsplan und Bauablauf-Taktplan ist nach Auftragserteilung der örtlichen Bauleitung vorzulegen, abzustimmen und freizugeben.

## Allgemeine Vorbemerkungen
1.  Fachbauleiter nach der LBO
Der Auftragnehmer hat dafür Sorge zu tragen, dass während der gesamten Ausführungsdauer ein verantwortlicher Fachbauleiter zur Verfügung steht. Der Fachbauleiter wird persönlich als zuständiger Fachbauleiter nach der LBO mit rechtsverbindlicher Unterschrift bei der zuständigen Baurechtsbehörde eingetragen. Der Fachbauleiter übernimmt für die im Auftrag enthaltenen Leistungen die Verantwortung entsprechend der LBO. Der Auftraggeber ist berechtigt, Aufsichtspersonen abzulehnen, wenn er gegen deren Eignung begründete Bedenken hat.

Die Vollmacht des Fachbauleiters muss so weit reichen, Anordnungen der Bauleitung entgegenzunehmen, Preisvereinbarungen abzuschließen und Abrechnungen anerkennen zu dürfen.

2.  Normen, Richtlinien, Vorschriften
Es gelten alle einschlägigen Normen, Richtlinien, Vorschriften uneingeschränkt.

3.  Mengen und Maße
Alle Maße und Mengen sind vor Bestellung/Fertigung am Bau eigenverantwortlich zu prüfen.

4.  Mängel
Der Auftragnehmer ist angehalten, Abweichungen vom Plan und Mängel, die sich während seiner Tätigkeit zeigen, unverzüglich der Bauleitung bekannt zu geben. Der Auftragnehmer verpflichtet sich ausdrücklich, Beanstandungen und Mängel an Vorleistungen vor Beginn der eigenen Tätigkeit schriftlich anzuzeigen. Mängel vor der Abnahme sind in angemessener und vorher vereinbarter Frist zu beseitigen. Der Arbeitsablauf an-derer Firmen darf hierdurch nicht beeinträchtigt werden.

5.  Bauzaun und -reinigung
Der Bauzaun ist ständig geschlossen zu halten, insbesondere haftet der AN dem AG gegenüber dafür, dass außerhalb der Arbeitszeit die Baustelle verschlossen bleibt.
Die Baureinigung obliegt bis zur Abnahme dem AN und ist täglich in allen Gebäudeteilen innerhalb der Baustelle, sowie auf den Bau-, internen und öffentlichen Zufahrtsstraßen vornehmen.

6.  Fertigungsplanung (Notwendigkeit wird gesondert vermerkt)
Unmittelbar nach Beauftragung hat der Bieter mit Aufmaß vor Ort und der Erstellung der Fertigungsplanung zu beginnen. Die Fertigungsplanung ist spätestens 2 Wochen nach Beauftragung dem Architekten zur Freigabe vorzulegen (2 Plansätze).

7.  Nachweise
Vor Ausführungsbeginn sind dem AG sämtliche Nachweise für die zu verbauenden Materialien vorzulegen.

## Zusätzlicher Text
Alle relevanten Positionen sind inkl. Lieferung und Einbau/Montage zu berechnen.

## Zusätzlicher Text
Der Bauherr behält sich vor die gesamten Leistungen der Erdarbeiten mit den Rohbauarbeiten zu vergeben.

## Nr. 03 - Erdarbeiten
Datum: 12.12.2022

### Gewerk 1 Erdarbeiten

*Hinweis*
1. Termine und Fristen
 s. beiliegenden Bauzeitenplan zur Orientierung

2. Mitgeltende Normen und Regeln

2.1. Allgemeines
Es gelten jeweils die Normen und Regeln in der zum Vertragsschluss gültigen Fassung einschließlich der Änderungen, Berichtigungen und Beiblätter

Soweit in der Leistungsbeschreibung auf Technische Spezifikationen, z. B. nationale Normen, mit denen Europäische Normen umgesetzt werden, europäische technische Zulassungen, gemeinsame technische Spezifikationen, internationale Normen, Bezug genommen wird, werden auch ohne den ausdrücklichen Zusatz: ?oder gleichwertig?, immer gleichwertige Technische Spezifikationen in Bezug genommen.

DIN 4123
Ausschachtungen, Gründungen und Unterfangungen im Bereich bestehender Gebäude

DBV-Merkblatt
Sichtbeton
Herausgeber: Deutscher Beton- und Bautechnik-Verein e.V. (DBV)

DBV-Merkblatt
Abstandhalter nach EC2
Herausgeber: Deutscher Beton- und Bautechnik-Verein e.V. (DBV)

Zement-Merkblatt B 6
Transportbeton
Herausgeber: Verein Deutscher Zementwerke e.V.

Zement-Merkblatt B 22
Arbeitsfugen
Herausgeber: Verein Deutscher Zementwerke e.V.

Technische Baubestimmungen; Baustelleneinrichtungen; Sicherheitsregeln für die Einrichtung und den Betrieb auf Baustellen (BaustelleneinrVV HA)

Richtlinien für die Sicherung von Arbeitsstellen an Straßen (RSA)

Die betreffenden kommunalen Entwässerungs-/ Abwassersatzungen sind zu beachten.

3. Angaben zu Stoffen und Bauteilen

Baustromverteiler müssen mindestens der Schutzart IP 43, die ggf. dazu gehörenden Messeinrichtungen IP 54 entsprechen

Das auf der Baustelle anfallende und nicht zum Verfüllen benötigte Aushubmaterial ist vom Auftragnehmer auf eine Deponie seiner Wahl abzutransportieren, sofern im Leistungsverzeichnis nichts anderes angegeben ist.

Falls das Leistungsverzeichnis keine Festlegung enthält, ist über wieder verwertbares Aushubmaterial (z.B. Humus, Kies, Sand, Lehm, Natursteinmaterial) vor der Verfügung eine Vereinbarung zu treffen.

Zur Wiedereinfüllung benötigtes Aushubmaterial ist gemäß dem Leistungsverzeichnis oder in Absprache mit dem Auftraggeber zwischenzulagern, falls es nicht am Einbauort verbleiben kann. Restmaterial und Bauschutt sind zu beseitigen. Das Eingraben auf der Baustelle ist unzulässig.

Auf der Baustelle lagernde Baustoffe, auch Steine und Ziegel, sind durch Abdecken mit Folie, Planen oder dergleichen gegen Niederschläge zu schützen.

4. Angaben zur Ausführung

 4.1. Allgemeines
Die nach ATV DIN 18299 Abschnitt 4.1.11 durch den Auftragnehmer zu beseitigenden Verunreinigungen beziehen sich auch auf die Verunreinigung der öffentlichen Verkehrswege durch Fahrzeuge und Maschinen des Auftragnehmers oder seiner Subunternehmer. Solche Verunreinigungen sind durch geeignete Maßnahmen möglichst zu vermeiden. Trotzdem auftretende Verunreinigungen sind so rechtzeitig zu beseitigen, dass durch sie keine Gefährdung des öffentlichen Verkehrs entstehen kann.

Der Auftragnehmer hat eine eventuell erforderliche Aufgrabungserlaubnis der Rechtsträger einzuholen.

Der Beginn der Abdichtungsarbeiten ist der Bauleitung rechtzeitig mitzuteilen, damit eine Überwachung der Arbeiten sichergestellt werden kann.

Bevor Abdichtungen durch weitere Arbeiten, z.B. durch Vorstellen von Schutzschichten, verdeckt werden, muss die Leistung durch den Auftraggeber abgenommen werden. Die Bauleitung ist entsprechend frühzeitig zu informieren.

Die Prüfungen nach ATV DIN 18336, Abschnitt 3.1.2, sind zu dokumentieren. Diese Dokumentationen sind der Bauleitung spätestens zu Abnahme zu übergeben.

Bei Abdichtung von Kelleraußenwänden mit Beschichtungssystemen sind die systemspezifischen Festlegungen entsprechend der Ausführungsanweisung des Herstellers unter den gegebenen Randbedingungen zu berücksichtigen.

Beim Kehlenstoß von Dichtungsbahnen als Übergang von waagerechten zu senkrechten Flächen sind die Stoßüberdeckungen an der senkrechten Fläche anzuordnen.

Beim Kantenstoß von Dichtungsbahnen als Übergang von waagerechten zu senkrechten Flächen ist darauf zu achten, dass die Abdichtungslagen der waagerechten Fläche die entsprechenden Abdichtungslagen der senkrechten Fläche überdecken, damit das Wasser nicht gegen den Stoß läuft.

Weil die Lage vorhandener Leitungen, Kabel, Dräne, Kanäle, Vermarkungen, Hindernisse und sonstiger Hindernisse vor der Ausführung der Arbeiten nicht angegebene werden kann, hat der Auftragnehmer das Vorhandensein und die Lage entsprechend Abschnitt 3 der ATV zu erkunden.

Bei Arbeiten in unmittelbarer Nähe von Bauwerken, Grenzbebauungen, Leitungen, Kabeln, Dränagen und Kanälen ist die Bauleitung sofort zu verständigen, wenn andere Verhältnisse angetroffen werden, als aus den Bestandsplänen zu ersehen ist. Von dieser Forderung wird auch nicht abgesehen, wenn die Situation vom Statik-Büro alternativ vorgesehen oder in Augenschein genommen worden ist.

Bereits vorhandene Absteckungen, Grenzsteine, Festpunkte, Höhenmarken und dergleichen sind vor Arbeitsbeginn vom Auftragnehmer zu sichern.

Löcher im Mauerwerk (z.B. entstanden durch Gerüste oder das Befestigen von Schalung) sind vor Aufbringen des Putzes oder einer anderen Außenhaut materialgerecht zu schließen.

 4.2. Schalung
Das Aufbringen von Trennmitteln im Sprühverfahren nach Einbringung der Bewehrung bedarf der Zustimmung der Bauleitung; die Verarbeitungsrichtlinien des Herstellers sind dazu vorzulegen.

Die Löcher der Schalungsabstandhalter sind nach dem Ausschalen zu schließen.

 4.3. Sichtbeton
Sofern im Leistungsverzeichnis nichts anders angegeben wird, ist Sichtbeton in der Sichtbetonklasse SB 2 gemäß DBV-Merkblatt Sichtbeton auszuführen.

 4.4. Bewehrung
Abstandhalter müssen dem DBV-Merkblatt Abstandhalter entsprechen.

Die Bewehrung darf beim Betonieren nicht betreten werden, geeignete Laufstege sind vorzusehen.

Die Angaben über die Überdeckung der Bewehrung sind den Ausführungsplänen für die Bewehrung und den Schalungszeichnungen zu entnehmen. Aus Gründen des Brandschutzes oder der Gefahr der schnellen Karbonatisierung des Betons können wesentlich höhere Werte als die Mindestwerte nach DIN 1045 gefordert sein.

Bei Kragplatten im Außenbereich ist die Bewehrung so aufzubiegen, dass auch im Bereich von Tropfkanten oder gefasten Kanten die Mindestbetondeckung garantiert ist.

Wird (spätestens) beim Einbau der Bewehrung im Bereich von Kreuzungspunkten, z.B. an Stützen mit Unterzügen oder Haupt- und Nebenunterzügen, erkannt, dass ein ordnungsgemäßes Einbringen oder Verdichten des Betons nicht möglich ist und keine Vorgaben für Rüttellücken und Betoniergassen in den Ausführungsunterlagen vorhanden sind, ist unverzüglich der Tragwerksplaner zu konsultieren, um solche festzulegen.

Der Auftragnehmer vereinbart rechtzeitig die Termine für vorgeschriebene Abnahmen mit der Baubehörde bzw. dem Statiker oder Prüfingenieur. Die Bauleitung ist darüber zu informieren.

Eine Ausfertigung des Abnahmeprotokolls der Bewehrung ist dem Auftraggeber zu übergeben.

 4.5. Stahlbetonfertigteile
Für Stahlbetonfertigteile hat der Auftragnehmer ohne besondere Aufforderung den Lieferschein nach DIN 1045-4 der Bauleitung vorzulegen. Konstruktionszeichnungen sind auf Verlangen zu liefern.

Werden statische Nachweise vom Auftragnehmer gefordert, so umfasst die Leistung auch:
- Anforderungen an die Auflager
- Berücksichtigung der Anhängelasten
- Angabe der Verbindungsmittel
- Befestigungspunkte für provisorische Umwehrungen
- Montageabsteifungen einschließlich Befestigungspunkte oder -linien

 4.6. Gründungen
Vor Einbringen des Betons bzw. von Sauberkeits- oder kapillarbrechenden Schichten ist grundsätzlich die Zustimmung der Bauleitung einzuholen.

Stellt sich beim Aushub des Erdreichs für Fundamente heraus, dass wegen ungeeigneten Untergrundes die in den Plänen vorgegebene Gründungstiefe nicht eingehalten werden kann, ist die Bauleitung davon zu unterrichten. Vor dem Betonieren ist mit der Bauleitung ein gemeinsames Aufmaß der Fundamenttiefe durchzuführen.

Rohrleitungen dürfen durch Fundamente nicht belastet werden. Aussparungen sind vorzunehmen.

Anschlussbögen für Grundleitungen in Bodenplatten sind mit einer flexiblen Umhüllung zu versehen.

Vor der Durchführung von Unterfangungen ist die Bauleitung rechtzeitig zu verständigen, damit eine unmittelbare Überwachung vorgenommen werden kann.

Bei Unterfangungen bestehender Fundamente ist der Beton über höherliegende Einfüllöffnungen einzubringen und intensiv zu verdichten. Nach 30 - 45 Minuten ist zwecks Schließung der eventuellen Setzung ohne nochmalige Verdichtung fließfähiger Beton nachzufüllen oder Quellmörtel zu verwenden. Vertikale Trennfugen sind anzuordnen.

 4.7. Fugen
Wenn in den Projektunterlagen nichts anderes gefordert wird, bleibt die Herstellung von Arbeitsfugen dem Grunde nach dem Auftragnehmer überlassen. Das Zement-Merkblatt B 22 Arbeitsfugen ist zu beachten. Wenn sie bei Sichtbeton nicht vermieden werden können, sind sie in Abstimmung mit der Bauleitung anzuordnen.

 4.8. Transportbeton
Das Reinigen von Maschinen und Fahrzeugen für Transportbeton darf nur an mit der Bauleitung abgestimmten Stellen auf der Baustelle erfolgen.

 4.9. Rohrverlegearbeiten
Nach dem Herstellen der Grund- und Kanalleitungen hat, soweit die örtlichen Vorschriften es bestimmen, eine Abnahme durch die zuständige Behörde zu erfolgen. Diese Abnahme ist vom Auftragnehmer rechtzeitig zu beantragen. Ohne Genehmigung der Bauleitung darf kein Bauteil verfüllt werden.

Rohrdurchgänge durch Fundamente und Wände sind äußerst sorgfältig auszuführen; soweit möglich und erforderlich, hat dies mit Spezial-Dichtmanschetten zu erfolgen.

Für Rohrleitungen ist ohne besondere Vergütung die Oberfläche der Sohle von Abtrag und Auffüllung mit folgenden max. zulässigen Abmaßen herzustellen: Rohplanum +/- 5,0 cm, Feinplanum +/- 2,5 cm. Unter den Rohrleitungen ist das Feinplanum so genau herzustellen, dass das geforderte Gefälle der Leitungen erreicht wird.

Rohrendungen sind während der gesamten Bauzeit gegen das Eindringen von Erde und Fremdkörpern zu sichern.

 4.10. Erdarbeiten, Straßenaufbruch
Grasnarben und Oberbodenaushub sind nach Absprache mit dem Auftraggeber an geeigneter Stelle und auf geeigneter Lagerfläche getrennt zu lagern.

Werden beim Aushub von der Leistungsbeschreibung abweichende Bodenverhältnisse angetroffen oder treten Umstände ein, durch die die vorgeschriebenen Aushubarbeiten nicht durchgeführt werden können, ist umgehend die Bauleitung zu verständigen.

Bei Auftreten von bindigem Boden im Bereich oberhalb der Gründungssohle ist vom Auftragnehmer rechtzeitig die Bauleitung zu verständigen und zu klären zunächst, ob eine Schutzschicht über der Gründungssohle verbleiben soll, wenn eine solche nicht bereits in der Leistungsbeschreibung gefordert worden ist. Ein Aufweichen der geplanten Gründungssohle, auch durch Niederschläge, ist unbedingt zu vermeiden.

Der Auftragnehmer ist verpflichtet, vor Verfüllung von Bauwerken zu prüfen, ob der zu verfüllende Raum frei von Bauschutt, Müll u. dgl. ist. Trifft das nicht zu, ist der Auftraggeber unverzüglich zu verständigen.

Vor dem Wiedereinbau bauseitig gewonnenen Materials bzw. vor dem Verfüllen oder Überschütten mit vom Auftragnehmer beschafftem Material ist die Zustimmung des Auftraggebers bezüglich dessen Verwendbarkeit einzuholen. Nr. 3.11.2 DIN 18300 wird insoweit eingeschränkt

4.11. Rohrgrabenverfüllung
Für Rohrleitungen ist ohne besondere Vergütung die Oberfläche der Sohle von Abtrag und Auffüllung mit folgenden max. zulässigen Abmaßen herzustellen: Rohplanum +/- 5,0 cm, Feinplanum +/- 2,5 cm. Unter den Rohrleitungen ist das Feinplanum so genau herzustellen, dass das geforderte Gefälle der Leitungen erreicht wird.

4.12. Ziegelmauerwerk
Die gezahnte Fläche von Zahnziegeln darf nicht in der Ansichtsfläche von zu verputzenden Außenwänden zu sehen sein. Das nachträgliche Verstreichen mit Mörtel ist ein Mangel. Das gilt analog für die entsprechenden Schnittflächen von Hochlochziegeln.

Wände, Fensterbrüstungen u. dgl. aus Hochlochziegeln, bei denen eine vertikale Verbindung zwischen mehreren Steinschichten besteht, sind grundsätzlich vor zu erwartenden starken Niederschlägen und bei Arbeitsunterbrechungen, z.B. Ende des Arbeitstages, durch Folie oder dergleichen zum Schutz vor Durchnässung oberseitig abzudecken. Diese Abdeckung ist durch geeignete Maßnahmen, z.B. Auflegen von Brettern, vor Verrutschen und Verwehen zu schützen.

Vor Aufbringen von Ortbeton, z.B. für Decken, sind die Hohlräume von Hochlochziegeln grundsätzlich abzudecken.

4.13. Sichtmauerwerk, Verblendschalen
Auf Verlangen des Auftraggebers sind Muster vorzulegen. Dabei gilt das Vorlegen von Mustern der Hersteller analog zu den Regelungen von ATV anderer Gewerke als Nebenleistung. Das Anlegen von Musterflächen durch den Auftragnehmer auf Anforderung des Auftraggebers gilt dagegen als besondere Leistung, falls die Musterfläche nicht als Teil der endgültigen Leistung verwendet werden kann.

Nach der Fertigstellung ist Verblend- und Sichtmauerwerk vor zu schneller Austrocknung durch Sonne und Wind zu schützen.

Bei längeren Arbeitsunterbrechungen und bei Regen ist das Mauerwerk abzudecken; es muss auch vor Spritzwasser von den Arbeitsbühnen der Gerüste geschützt werden, falls diese nicht aus durchlässigem Material bestehen.

4.14. Verkehrssicherung
Verkehrsbeschränkungen, die nur während der Arbeitszeit notwendig sind, müssen in der übrigen Zeit aufgehoben werden (Beseitigen oder ungültig machen von Verkehrszeichen)

Vor dem rechtzeitigen Aufstellen von Beschilderungen für Halteverbote sind aus Beweisgründen die Kennzeichen der im Bereich parkenden Fahrzeuge zu protokollieren.

Aufgrabungen, Baugruben und Gräben im Bereich von Flächen des Fahrzeugverkehrs sind in ausreichendem Abstand zu sichern.

Rot-weiße Warnbänder (Flatterbänder) dürfen nur als zusätzliche optische Sicherung und nur außerhalb von Fahrbahnen im öffentlichen Raum angebracht werden.

Behelfsmäßige Überfahrten in Grundstücke müssen rutschsicher sein und die zu erwartenden Horizontalkräfte aufnehmen können.

Behelfsmäßige Fußgängerbrücken dürfen keine Stolper- oder Absturzgefährdungen aufweisen. Sie müssen auch für Behinderte und Rollstuhlfahrer nutzbar sein. Sie sind bei Aufgrabungen vor Hauseingängen, bei Querungen von Fußwegen sowie an absturzgefährdeten Stellen zu errichten.

Ist der Auftragnehmer mit der Verkehrssicherung der Baustelle beauftragt, so gehört dazu auch die laufende Kontrolle der Sicherungseinrichtungen. Die zeitlichen Abstände der Kontrollen richten sich nach den örtlichen Gegebenheiten.

Zum Leistungsumfang der nach ATV Abschnitt 4.1 als Nebenleistung durch den Auftragnehmer herzustellenden Abdeckungen und Umwehrungen zählen auch deren Überprüfung und deren Erhalt im ordnungsgemäßen Zustand bis zum Zeitpunkt der Übergabe an den Auftraggeber nach Abschluss der eigenen Arbeiten.

5. Angaben zur Abrechnung

In den Preis einzurechnen sind die Gebühren im Zusammenhang mit der beschriebenen Baustelleneinrichtung, soweit sie nicht vom Auftragnehmer zu tragen sind.

6. Sonstige Angaben

Der Auftragnehmer hat dafür Sorge zu tragen, dass während der Ausführung seiner Leistungen immer mindestens ein fließend deutschsprechender Mitarbeiter seiner Firma auf der Baustelle anwesend ist.

Zu den auf der Baustelle vorzuhaltenden Ausführungsunterlagen zählt neben den Ausführungsplänen auch eine Ausfertigung dieser Leistungsbeschreibung.

#### Titel 1.1 Baustelleneinrichtung

*Hinweis*
Baustelleneinrichtung
In Ergänzung zu VOB Teil C - in der zum Ausschreibungszeitpunkt gültigen Fassung, Allgemeine Technische Vertragsbedingungen für Bauleistungen (ATV) wird vereinbart:
1. Leistungsumfang
2. 1.1 Der Auftragnehmer ist für die technisch richtige und zweckentsprechende Ausführung der in der Leistungsbeschreibung aufgeführten Arbeiten voll verantwortlich.
3. 1.2 Die Baustelleneinrichtung ist - soweit erforderlich und nichts anderes schriftlich vereinbart ist - BIS ZUM TAG DER BEZUGSFERTIGSTELLUNG des Bauvorhabens vorzuhalten.
4. 1.3 Die Baustelleneinrichtung umfasst die Hilfseinrichtungen, die zur Ausführung der vertraglichen Leistungen erforderlich sind. Hierzu gehören auch die unter Punkt 3 aufgeführten Nebenleistungen.
5. Ausführungshinweise
6. 2.1 Bestandsaufnahme: Vor dem Einrichten der Baustelle ist eine Begehung durchzuführen, bei der der Zustand der angrenzenden Grundstücke und Gebäude, Grenzen, Straßen, Gehwege, Ver- und Entsorgungsleitungen, Einfriedungen, usw. sowie der Zustand des Baugeländes festgestellt wird. Die Begehung hat der AN zu veranlassen und die zuständigen Anlieger, Eigentümer, Ämter, Behörden, Versorgungsunternehmen, usw. einzuladen. Das Ergebnis der Begehung ist zu protokollieren. Beschädigungen der o.g. angrenzenden öffentlichen und privaten Anlagen durch den Baustellenbetrieb bzw. nachträgliche Beanstandungen gehen zu Lasten des AN und sind von diesem zu beseitigen.
7. 2.2 Der Abbau der Baustelleneinrichtung und einzelner Teile ist mit dem AG abzustimmen und darf erst nach dessen Genehmigung erfolgen. Eine Baustellenbewachung ist vom AG nicht vorgesehen.
8. 2.3 Das für die Baustelleneinrichtung beanspruchte Gelände, einschl. der Zugangs- und Zufahrtsflächen, ist nach Fertigstellung der vertraglichen Leistungen entsprechend dem früheren Zustand wiederherzustellen. Einbauten wie Fundamente, Leitungen, usw. sind zu beseitigen.
9. 2.4 Die Benutzung der Baustelleneinrichtung ist den nachfolgenden Unternehmern grundsätzlich zu gestatten.
10. Nebenleistungen
11. Über die Nebenleistungen nach DIN 18 330 Absatz 4 hinaus sind folgende Leistungen einzukalkulieren:
12. 3.1 Baustelleneinrichtungsplan: Vom AN ist innerhalb von 2 Wochen nach Auftragserteilung ein Baustelleneinrichtungsplan zur Genehmigung vorzulegen
13. 3.2 Erforderliche Grundstücksflächen: Für die Baustelleneinrichtung steht das im Lageplan gekennzeichnete Baugrundstück zur Verfügung. Werden zusätzliche Flächen außerhalb des Baugrundstückes benötigt, hat der AN die erforderlichen Verhandlungen zu führen und die Kosten zu tragen.
14. 3.3 Baustromversorgung einschl. Haupt- und Nebenverteiler in ausreichender Anzahl und Leistung für den gesamten Baustellenbetrieb sowie Baustellenbeleuchtung außerhalb und innerhalb der Baustelle.
15. 3.4 Bauwasserversorgung einschl. Versorgungsleitungen und Wasserzähler sowie Wasserzapfstellen in ausreichender Zahl und Leistung für den gesamten Baustellenbereich.
16. 3.5 Baustellenabwasserentsorgung, falls erforderlich mit Fäkaliensammelgrube, in ausreichender Zahl und Leistung für den gesamten Baustellenbetrieb; Anschluss an die öffentliche Kanalisation.
17. 3.6 Klärung für die gesamte Baustelleneinrichtung einschl. Führen der Verhandlungen mit den zuständigen Ämtern, Behörden, Versorgungsunternehmen, usw., Kosten für die Herstellung aller Leitungsanschlüsse, einschl. Gebühren, Erdarbeiten, usw.
18. 3.7 Aufenthalts-, Baubüro., Sanitär- und Lagerräume für den eigenen Baustellenbetrieb in ausreichender Anzahl entsprechend den Unfallverhütungsvorschriften und den Arbeitsstättenrichtlinien.
19. 3.8 Sanitärräume für Nachfolgehandwerker mit ausreichender Anzahl von Aborten, Urinalen und Waschstellen, einschl. regelmäßiger Reinigung, einschl. Anschlüsse an Baustellenstrom- und Wasserversorgung sowie Baustellenabwasserversorgung, oder als mobile Sanitärzelle (z.B. DIXI).
20. 3.9 Fördereinrichtungen, Hebezeug einschl. Bodenaushub, Fundamente, einschl. erforderliches Umsetzen derselben.
21. 3.10 Sicherungs- und Schutzmaßnahmen für den gesamten Baustellenbetrieb innerhalb und außerhalb der Baustelle, wie Abdecken und Umwehren von Gruben, Öffnungen, Schächten, Treppenanlagen, usw.; sofortige Reinigung der Straßen, Verkehrsbeschilderungen, usw. gemäß den Unfallverhütungsvorschriften und der Straßenverkehrsordnung.
22. 3.11 Kosten, Gebühren, Steuern usw. für die Benutzung fremden Grund und Bodens (Straßen, Gehwege, usw.)
23. 3.12 Arbeits- und Schutzgerüste entsprechend den Unfallverhütungsvorschriften, auch für nachfolgende Auftragnehmer (Zimmermann, Klempner, Dachdecker). Die Gerüste sind vollständig aufzubauen und, soweit erforderlich, zu ergänzen (an Dachgauben, Dachaufbauten, Dachvorsprüngen, Erkern, usw.)
24. 3.13 Sichern von Vermessungspunkten, Grenzsteinen und Grenzgrundstücken
25. 3.14 Schnurgerüste aus Pflöcken und Bohlen. Vom Vermessungsingenieur werden Hauptachsen eingeschnitten und die Bezugshöhenmarke angegeben. Mithilfe beim Auspflocken und Vermessen ist durch den Auftragnehmer zu stellen. Zwischenmessungen sind durch den AN durchzuführen.
26. 3.15 Herstellen von Meterrissmarkierungen in Anzahl und Lage nach Abstimmung mit dem AG. Meterrissmarkierungen aus Bandstahl mit Risskerbe 1,00 m über Fertigfußboden. Die Meterrissmarkierungen sind verbindliche Angaben, auch für die nachfolgenden Gewerke.
27. 3.16 Lagerplätze einschl. Erdarbeiten, Unterbau und Deckschicht, falls nicht in Einzelpositionen erfasst.
28. 3.17 Baustellen befestigt, in einer Breite von ca. 3,00 m einschl. Erdarbeiten, Unterbau und Deckschicht, falls nicht in Einzelposition erfasst.
29. 4.  Abrechnung
30. Sofern in den Vertragsbedingungen des Bauherren keine andersartige Regelung getroffen ist, gilt folgendes:
31. 4.1 Die Kosten für die Baustelleneinrichtung sowie deren Vorhalten und Unterhalten sind vom AN zu tragen.
32. 4.2 Eventuell anfallende Kosten für die Mitbenutzung der Baustelleneinrichtung (insbesondere der Fördereinrichtung z.B. Kran) durch andere Unternehmer sind direkt mit diesen abzurechnen.
33. 5.  Einrichten der Baustelle
34. Die Lage der Baustelle ist auf dem beiliegenden Lageplan ersichtlich.
35. Die Zufahrt zur Baustelle  sowie die Verkehrssicherung im Ein- und Ausfahrtbereich von und zu den öffentlichen Flächen ist mit den zuständigen Behörden vom Auftragnehmer abzuklären.
36. Der Bieter hat einen Baustelleneinrichtungsplan auf der Grundlage des beiliegenden Lageplan zusammen mit seinem Angebot einzureichen.
37. Auf diesem Plan müssen ersichtlich sein:
38. Standort der:
39. Baukräne
40. Sanitäre Anlagen
41. Lagerflächen von Baumaterial
42. Sollte die Abrechnungssumme höher wie die Vergabesumme sein, oder sollte sich die kalkulierte Bauzeit verlängern, kann der Auftragnehmer hieraus keine Mehrforderungen für die Baustelleneinrichtung geltend machen.
43. In den Kosten der Baustelleneinrichtung sind folgende Leistungen enthalten und werden nicht gesondert vergütet:
44. 1. Alle Gerüste für Montage, Schalung, Sicherung incl. Abschrankung, die zur Durchführung der ausgeschriebenen Arbeiten erforderlich und vorgeschrieben sind.
45. 2. Anbringen eines dauerhaft angebrachten und gut lesbaren Meterrisses an allen Stützen und in der Nähe der Türöffnungen in allen Räumen.
46. Die Gerüsterstellung im Äußeren ist selbst bei eingeschossigen Gebäuden oder Gebäudeteilen vorzunehmen auch dann, wenn sie vom Auftragnehmer nicht benötigt werden.
47. Die oberste Arbeitsbühne muss so hoch angeordnet sein, dass sie gleichermaßen vom Zimmermann, Dachdecker, Flaschner und Blitzschutzbauer mit benutzt werden kann.
48. Bis zum Abschluss der Arbeiten vorgenannter Handwerker muss das Gerüst unter- und vorgehalten werden. Es hat den Bestimmungen der DIN 18 451 ( Gerüstarbeiten ) zu entsprechen, muss die geeignete Tragkraft für die Erbringung sämtlicher Leistungen ( auch der Nachfolgegewerke ) besitzen und den Bestimmungen der Unfallverhütungsvorschriften ( UVV ) der Berufsgenossenschaft entsprechen. Die
49. Bauleitung ist berechtigt, den Baustellenbetrieb einstellen zu lassen, falls die vorgenannten Bestimmungen trotz mehrmaliger Aufforderung nicht eingehalten werden.
50. Daraus entstehende Kosten trägt der AN.
51. Abrechnung der Baustelleneinrichtung:
52. Bei Aufbau  60%
53. Bei Abbau  40%

**1.1.10.0 Unterhalten Maschinen, Geräte,**
*** Pauschalposition
An- und Abtransport, Auf- und Abbau und Vorhalten, Unterhalten von sämtlichen für eine wirtschaftliche Bauzeit erforderlichen Maschinen, Geräte, Unterkünfte, Lager- und Arbeitsplätze.
Menge: 1,000 psch

**1.1.20.0 Laufende Reinigung der versch. Fahrbahnen**
*** Pauschalposition
Laufende Reinigung der durch den Baustellenbetrieb verschmutzten Fahrbahnen außerhalb des Bauzaunes, der entlang des Bauzaunes verlaufenden Gehwege, der Arbeitsflächen innerhalb des Bauzaunes, während der eigenen Bauzeit bis zur Schlussabnahme; auch während Unterbrechungen in Folge (Frost) höherer Gewalt und dergleichen.
Die Leistung schließt die Schneeräum- und Streupflicht nach örtlichen Vorschriften ein. Dies gilt auch für Schmutz, der durch andere am Bau beschäftigten Firmen herausgeschleppt wird.
Die Baustelle ist während der Aushubzeit 2 x wöchentlich zu reinigen.
Alle Maßnahmen zur Verkehrssicherung und zur Sicherung der Passanten sind zu treffen. Die Einholung von Genehmigungen obliegt dem Unternehmer.
Abführrouten sind mit dem örtlichen Ordnungsamt abzustimmen.
Menge: 1,000 psch

**1.1.30.0 Schnurgerüst**
*** Pauschalposition
Aufstellen, Unterhalten und Wiederabbauen der Schnurgerüste und Beihilfe beim Einschneiden durch den Geometer.
Die Gerüste müssen den Unfallverhütungsvorschriften entsprechen und falls notwendig mit Geländer und Laufstegen versehen sein. Im Preis enthalten sind sämtliche Nebenarbeiten wie Bereitstellung von Pflöcken, Messgeräten, Hilfskräften und dergleichen.
Menge: 1,000 psch

**1.1.40.0 Bauzaun, Stahlrahmen (mobil), H = 2.0 m**
Bauzaun aus mobilen Stahlrahmenelementen mit Rundstahlfüllstäben, Stützenfüßen aus Beton, einschl. sämtlicher Verbindungen, Kupplungen etc., aufstellen und nach Abschluss sämtlicher Bauarbeiten abbauen.

Inkl. Vorhaltung bis Bauende

Zaunhöhe: 2.0 m
Menge: 150,000 m

**1.1.50.0 Zuschlag**
Für Umbau und Umstellen des Bauzaunes, während der Bauphase
Menge: 150,000 m

**1.1.60.0 Tor Bauzaun**
Tor für Bauzaun wie vor beschrieben Breite min. 2,5m zur Einfahrt und Anlieferung auf Baustelle.

Tor verschließbar.
Menge: 2,000 Stck

**1.1.70.0 Liefern und Aufstellen, einschl. Abtransport**
von Dixi-Toilettenanlagen
Menge: 1,000 Stck

**1.1.80.0 wie vor, jedoch Unterhalten, laufende Reinigung**
unterhalten für Nachfolge-Handwerker, mind. 1 x wöchentl.
Menge: 10,000 Woch

#### Titel 1.2 Freimachen + Herrichten Gelände

*Hinweis*
Beseitigen von Hof-, Weg-, Straßenbelägen und Sträucher, Hecken usw. inkl. Abfuhr (Asphalt) auf
einen vom Unternehmer zu wählenden Auffüllplatz incl. Auffüllgebühren.
Aufbau: Feinbelag, Bitukies-Tragschicht Mineralbeton, Schotter- Frostschicht.

**1.2.10.0 Anschneiden Beläge**
Anschneiden von Fahrbahnbelägen mit Trennscheibe, für sorgfältige Trennung von bestehenden und zu entfernenden Straßen- und Hofbelägen usw.
d= 15 cm Schichtstärke, Gerät mit Staubsaugung, PSA.
Menge: 30,000 m

**1.2.20.0 wie vor, Gesamtdicke 40 cm**
(Aufbau siehe Vorbemerkung)
Menge: 10,000 m3

**1.2.30.0 wie vor, Gesamtdicke 60 cm**
*** Bedarfsposition ohne GB
Menge: 10,000 m3

**1.2.40.0 Randsteine und Rabattenplatten**
ausbauen inkl. Betonunterbau und auf Auffüllplatz beseitigen, inkl. Deponiegebühren
Menge: 50,000 m

**1.2.50.0 Rasenpflastersteine (Flst. 2731)**
ausbauen inkl. Unterbau und auf Auffüllplatz beseitigen, inkl. Deponiegebühren
Menge: 50,000 m2

**1.2.60.0 Best. Betonpflasterbelag aufnehmen (Geweg)**
und auf Paletten zum Wiedereinbau seitlich lagern.
d = bis 20 cm Stärke
Menge: 80,000 m2

**1.2.70.0 Best. Betonpflasterbelag**
Lösen, laden und entsorgen
Menge: 10,000 m2

*Hinweis*
Nachfolgende Positionen gelten für das gesamte Grundstück.
Ziel ist ein freies, geräumtes Baufeld zu erlangen.

Der AN hat sich über die örtlichen Verhältnisse zu informieren.

**1.2.80.0 Hecken roden**
Roden von Hecken in geschlossenem Bestand, einschl. Wurzelwerk. Aufladen, Abfuhr und Beseitigung durch den Auftragnehmer.
Heckenbreite: i. M. 80 - 100 cm
Heckenhöhe:  i. M. 150 - 200 cm
Menge: 1,000 psch

**1.2.90.0 Sträucher, Büsche, kleine Bäume roden**
Roden von Sträuchern, Büschen und kleinen Bäumen bis Stammdurchmesser = 10 cm (gesamtes Grundstück) einschl. Wurzelwerk; das anfallende Material ist nach Wahl des Auftragnehmers zu beseitigen.
Menge: 1,000 psch

**1.2.100.0 Wurzelstöcke (Stubben) roden**
Baugelände von Wurzelstöcken bereits gefällter Bäume räumen (Durchmesser an der Schnittstelle bis 50 cm); das Abräummaterial ist nach Wahl des Auftragnehmers zu beseitigen.
Menge: 5,000 Stck

**1.2.110.0 Maschendrahtzaun Abbauen + Entsorgen**
h= bis 0,7 m, einschl. Punkt-Fundamentbeton abbauen und entsorgen
Menge: 15,000 m

**1.2.120.0 Best. Ortbeton-Stützmauer abbrechen und entsorgen**
*** Bedarfsposition ohne GB
d = ca. 25 cm, einschl. Fundamente. Stützmauer bis 0,50 m hoch. (liegt in der Baugrube)
Menge: 1,000 lfdm

#### Titel 1.3 Erdarbeiten

*Hinweis*
ERDARBEITEN DIN 18300

ZUSÄTZLICHE TECHNISCHE VORSCHRIFTEN

Es gelten jeweils die Normen und Regeln in der zum Vertragsschluss geltenden Fassung einschließlich der Änderungen, Berichtigungen und Beiblätter.
Soweit in der Leistungsbeschreibung auf Technische Spezifikationen, z. B. nationale Normen, mit denen Europäische Normen umgesetzt werden, europäische technische Zulassungen, gemeinsame technische Spezifikationen, intern. Normen, Bezug genommen wird, werden auch ohne den ausdrücklichen Zusatz - oder gleichwertig - immer gleichwertige Spezifikationen in Bezug genommen.

DIN 4094Normenreihe: Baugrund - Felduntersuchungen
DIN 18915Vegetationstechnik im Landschaftsbau - Bodenarbeiten
DIN EN ISO 22475-1 Geotechnische Erkundung und Untersuchung - Probenentnahmeverfahren und
Grundwassermessungen - Teil 1: techn. Grundlagen der Ausführung
DIN EN ISO 22476-2Geotechnische Erkundung und Untersuchung
Felduntersuchungen -Teil 2: Rammsondierungen
DVGW GW 315Hinweise für Maßnahmen zum Schutz von Versorgungsanlagen bei Bauarbeiten
Herausgeber: Dt. Vereinigung des Gas- und Wasserfaches e. V. FGSV 516
Merkblatt für die Verdichtung des Untergrundes und Unterbaues im Straßenbau
Herausgeber: Forschungsgesellschaft für Straßen- und Verkehrswesen FGSV 526
Merkblatt über den Einfluss der Hinterfüllung auf Bauwerke
Herausgeber: Forschungsgesellschaft für Straßen- und Verkehrswesen RAL-RG 501/4
Aufbereitung zur Wiederverwendung bindiger, nicht kontaminierter Böden  Gütesicherung

BAUGRUND:
Das Baugrundgutachten liegt dem Leistungsverzeichnis bei.
Gutachter:
Dipl.- Ing. Hans Gropper - Beratender Ingenieur
Freiligrathstr. 1
73033 Göppingen

Baugrund- und Gründungsgutachten vom 28.06.2022
Bodenuntersuchungen zur Verwertung des Aushubs nach der VwV vom 07.06.2022

Als Nachweis der erforderlichen Bodenfestigkeiten sind die entsprechenden Verfahren vorzunehmen (in sep. Position). Die Nachweise sind lt. Gutachten zu ermitteln und der Bauleitung bzw. dem Bodengrundgutachter vorzulegen.

Über unterirdische Leitungen, Kabel, Drainen, usw. muss der AN sich unabhängig von den Angaben des AG unterrichten und die notwendigen Sicherungsmaßnahmen treffen.

Das Abböschen von Leitungsgräben ist nur in den Freibereichen des Baugeländes zugelassen. Gräben unter öffentl. Wegflächen und innerhalb des Bauwerks sind, wenn Grabentiefe und Bodenart dies erfordern, nach DIN 18303, DIN 4124, DIN EN 1610 und den UVV zu verbauen.

Das Aufmaß der Aushubarbeiten wird nach Geometer-Nivellement und Nennhöhen im Voraus erstellt. Falls am Bau Korrekturen notwendig werden, so ist deren Erfassung mit der Bauleitung sofort zu veranlassen.

Die Vergütung aller Aushubarbeiten, die mit Normalgerät ausgeführt werden können, erfolgt zu einem einheitlichen Preis.
Vergütung aller Aushubarbeiten müssen vom AN durch sorgfältig verdichtetes Erdmaterial ersetzt werden. Mehrarbeit wird nicht vergütet.

Der Unternehmer haftet für alle Schäden und Folgeschäden, die auf Setzungen zurückzuführen sind, für die Dauer der Gewährleistungsfrist.
Sicherung der Arbeit gegen Tagwasser ist Nebenleistung. Sonstige Wasserhaltung wird nur vergütet, wenn eine Pumpe von 14cbm/Std. Leistung mehr als 3 Stunden eingesetzt werden muss.

Die Abfuhr von Aushubmaterial darf nur mit ausdrücklicher Genehmigung der AG erfolgen. Eine Geländemodellierung mit vorhandenem Aushub- bzw. Oberbodenmaterial, nach Angabe Bauleitung, ist mit einzukalkulieren. Eine Besichtigung des Baustellengeländes durch den Bieter ist vor Kalkulation anzuraten.

Bei Verunreinigung der öffentl. Straße durch Fahrzeuge des AN, hat dieser dafür Sorge zu tragen, dass in regelmäßigen Abständen, jedoch mind. 1/d, dies Flächen mit entsprechendem Gerät gereinigt werden.

AUFMASS:
Das Aufmaß der Erdmassen muss mittels eines digitalen Geländemodells erfolgen:
- Geländeaufnahme vor Beginn der Erdarbeiten
- Geländeaufnahme nach Erreichen der Baugrubensohle und während der Erdarbeiten beim Volumenaufmaß für die Abrechnung / Herstellung der notwendigen Arbeitsräume.
- Auflockerungen bleiben unberücksichtigt. Baugrubenböschen erst ab 0,80 m Tiefe.
- Zusätzliche Technische Vertragsbedingungen für Erdarbeiten
- Für die Ausführung der Erdarbeiten sind die Festlegungen in DIN 4124 "Baugruben und Gräben" sowie in der UW "Bauarbeiten" (BGV C 22), insbesondere Abschnitt VI "Zusätzliche Bestimmungen für Arbeiten in Baugruben und Gräben sowie an und vor Erd- und Felswänden", zu beachten.
- Die Absicherung von Baugruben und Gräben im oder in der Nähe von öffentlichem Verkehrsraum ist vom Auftragnehmer, unter Berücksichtigung der Vorgaben des Auftraggebers, mit den zuständigen Behörden abzustimmen.
- Der Auftragnehmer hat sich vor der Durchführung der Erdarbeiten ausreichend Kenntnis über die Lage von Leitungen, Kabeln, Kanälen und dergleichen im Bereich der Baugruben oder Gräben zu verschaffen und mit den Anlagenbetreibern geeignete Schutzmaßnahmen festzulegen und sofern erforderlich sich vor Arbeitsbeginn davon zu überzeugen, dass alle Leitungen vom Netz getrennt und verschlossen sind. Hierzu sind vom Auftraggeber nach den Erfordernissen des Einzelfalles Angaben zu machen.
- Kann die Lage vorhandener Leitungen, Kabel, Kanäle und dergleichen vom Auftraggeber vor Ausführung der Arbeiten nicht angegeben werden, ist diese zu erkunden. Solche Maßnahmen sind besondere Leistungen nach VOB Teil C.
- Im Bereich benachbarter baulicher Anlagen sind die Erdarbeiten unter Beachtung von DIN 4123 "Gebäudesicherung" durchzuführen.
- Gefährden besondere Einflüsse, zum Beispiel Aufschüttungen, Grundwasserabsenkungen, Erschütterungen (DIN 4124 "Baugruben und Gräben" Ziffern 4.2.6 und 4.2.7) die Standsicherheit von unverbauten Baugruben- und Grabenwänden, so hat der Auftragnehmer die Standsicherheit besonders zu überprüfen. Hält der Auftragnehmer flachere Böschungen aus den vorgenannten Gründen für notwendig, so hat er dies gemäß VOB/B § 4 Nr. 3 anzuzeigen und entsprechend den Erfordernissen auszuführen.
- Bei verbauten Baugruben und Gräben hat der Auftragnehmer dafür zu sorgen, dass die Standsicherheit des Verbaus in jedem Bauzustand bis zum Erreichen der Sohle und während des gesamten Rückbaus gewährleistet ist (DIN 4124 "Baugruben und Gräben" Ziffer 4.3.8).
- Der Verbau und seine Teile müssen vom Auftragnehmer während der Bauausführung regelmäßig überprüft werden (DIN 4124 "Baugruben und Gräben" Ziffer 4.3.9).
- Erdarbeiten
- Die Erdarbeiten sind u. a. unter Beachtung der DIN 18300 und der ZTVE Stb 09 auszuführen.
- Für die Leistung und Ausführung der Leistungen sind die in der ATV in der VOB/C sowie alle leistungsbezogenen DIN-Vorschriften maßgebend. Eingeschlossen in den Leistungsumfang des AN sind die Erfüllung aller öffentlich-rechtlicher Normen, Verpflichtungen und Auflagen der Baugenehmigungen, der sonstigen Auflagen, Anordnungen und Vorschriften der Behörden.
- Das Bodengutachten, welches beiliegt bzw. beim Gutachter eingesehen werden kann, ist zu beachten und zugleich Vertragsbestandteil. Als Grundlage zur Erfassung der Leistungen sind die Bodenuntersuchungen, die Planung des Architekten/Landschaftsarchitekten sowie die Angaben des Statikers und der haustechnischen Gewerkeplaner heranzuziehen.
- Höchstgrundwasserstände sind aus dem Bodengutachten zu entnehmen. Die erforderlichen Erdarbeiten ergeben sich aus dem Zustand des Baugeländes nach den abgeschlossenen Rodungsarbeiten.
- Die Gründungssohlen sind vor witterungsbedingten Aufweichungen bzw. Auflockerungen durch den Baustellenbetrieb zu schützen. Die Wahl des Aushubverfahrens, der Aushubabschnitte und der Geräte ist auf die örtlichen Verhältnisse abzustimmen. Die für das Bauvorhaben einschl. der Außenanlagen notwendigen Erdarbeiten sind auszuführen unter geringstmöglicher Belastung von Nachbarschaft und Umwelt und unter Berücksichtigung der Empfehlungen des Bodengutachters. Die Gültigkeit dieser Vorbemerkungen erstreckt sich auf alle Erdarbeiten, die im Zusammenhang mit der Ausführung der Bauteile, Rohrleitungen, Kabelverlegung etc. anfallen, auch wenn diese Leistungen z.T. in den Leistungsbeschreibungen anderer Gewerke erfasst sind. Die Abnahme der Gründungssohlen hat durch einen vom AN bestellten Bodengutachter zu erfolgen. Die Kosten der Abnahme trägt der AN. Das Abnahmeprotokoll ist dem AG vorzulegen.
- Leistungen zu den nachfolgend aufgeführten Positionen:
- Zum Leistungsumfang zur Erstellung des mängelfreien, schlüsselfertigen und funktionsfähigen Gebäudes notwendigen Erdarbeiten gehören u.a.:
- Herstellen, Unterhalten, Vorhalten und Beseitigen von Baugrubenab- und umfahrten.
- Sollte der tragfähige Boden tiefer anstehen als die jeweilige Gebäudesohle, ist die Differenzhöhe zwischen tragfähigem Baugrund und UK Bodenplatte mit geeigneten Materialien zu überbrücken. Hierbei sind Entscheidungen in Abstimmung mit Bodengutachter und Statiker einzuholen.
- Der Aushub aller nicht wiederverwendbaren Böden etc. geht in den Eigentum des Auftragnehmers über und auf eine geeignete Deponie nach Wahl des Auftragnehmers abzufahren.
- Verfüllen der Arbeitsräume sowie Auffüllungen unter der Bodenplatte mittels Füllkies, liefern und einbauen und fachgerecht verdichten einschließlich oberseitiges Feinplanum.
- Die Geländehöhen und Sohltiefen sind entsprechend der Planung herzustellen. Aushub des überwiegenden Teiles der Baugrube gem. Planunterlagen bis zu einer Tiefe von ca. 5,5 m unter OK Gelände herstellen, einschließlich evtl. Böschungen und/oder Abtreppungen.
- Flächen der Gründungssohle sind fachgerecht nachzuverdichten.
- Herstellen von Rohrleitungsgräben und deren ordnungsgemäße Verfügung gern. haustechnischen Planunterlagen, soweit nicht im Titel "technische Ausrüstung" erfasst.
- Baufeld - Arbeitsraum
- Lager- und Arbeitsplätze stehen nur im Bearbeitungsgebiet zur Verfügung.
- Der AN hat sich vor Ausführung der Arbeiten über die Lage von Leitungen, Kabeln, Dränleitungen, Kanälen u.ä. beim AG anhand der Bestandspläne zu unterrichten. Der AN hat vor Beginn der Arbeiten diese Angaben zu überprüfen und die Einrichtungen zu sichern.
- Es wird empfohlen, den Bauplatz und die entsprechenden Zufahrts- und Arbeitsbereiche zu besichtigen. Nachträgliche Einwendungen wegen Unkenntnis der Anlagen oder wegen Erschwerung der Arbeiten können nicht geltend gemacht werden.
- Baugrunduntersuchung
- Dipl.- Ing. Hans Gropper aus Göppingen wurde durch den Bauherrn  Gemeinde Wäschenbeuren - beauftragt, Untergrunduntersuchung mittels Baggerschürfen durchzuführen.
- Der Bauherr hat den Baugrund untersuchen lassen. Es liegen die folgenden Gutachten vor:
- - Bodenuntersuchungen zur Verwertung des Aushubes nach der „VwV" vom 07.06.2022
- - Baugrundgutachten vom 20. Juni 2022.
- Beide Gutachten liegen der Ausschreibung bei. Sie sind zu beachten.
- Der Untergrund ist somit ausreichend beschrieben. Dem Bieter steht es frei, eigene Untersuchungen für sein Angebot vorzunehmen und einen Sonder-vorschlag abzugeben, der zu einer einfacheren und günstigeren Verwertung führt.
- Der Arbeitnehmer trägt hierfür das Risiko.
- Recycling, Zwischendeponierung u. Entsorgung
- Die im Folgenden aufgeführten zu entsorgenden Materialien werden ausschließlich durch Nachweis (Wiegeschein) öffentlicher Deponien oder zertifizierter Entsorgungsunternehmen unter Angabe der Baustelle, Datum, amtlichem Kennzeichen des Transportfahrzeuges sowie eindeutiger Angabe der Materialien nach AW-Abfallschlüssel abgerechnet. Die Entsorgungsnachweise sind der Bauleitung zur Unterschrift vorzulegen. Verwertung / Entsorgung / Beseitigung Der Aufwand für die notwendigen Entsorgungsnachweise, Begleitpapiere, Abstimmung mit den Behörden sowie mit Verwertungs- und Entsorgungsstellen, Transportgenehmigungen, usw. ist in die Einheitspreise der nachfolgenden Entsorgungspositionen einzukalkulieren. Dies gilt insbesondere für die Verwertung von Z2 Material. Hier sind zwingend Kostennachweise zu erbringen.Weiterhin ist in die Positionen dieses Titels folgender Mehraufwand mit einzurechnen: Quertransport innerhalb der Baustelle Sofern nicht separat erwähnt inkl. Stellen und beladen von geeigneten Behältnissen wie z. B. Container, LKWs (ggf. Anhänger), Sattelfahrzeuge, usw. gemäß Anforderungen der Verwertungs- und Entsorgungseinrichtungen, transportieren und abladen bei den Verwertungs- und Entsorgungseinrichtungen Verzögerungen, bzw. zeitlicher Versatz zwischen Aushub/ Lagern und Entsorgung, bis die Deklarationsanalytik vorliegt. (In der Regel ca. 5 bis 8 AT) Sofern kontaminiertes Material transportiert wird, abdecken der Ladeflächen bzw. verschließen der Container o.ä. (incl. aller erforderlichen Arbeitsschutznahmen)
- Ingenieurleistung:
- Die Erdarbeiten werden fachtechnisch begleitet von Herrn Dipl.-Ing. H. Gropper, Göppingen, Beratender Ingenieur.

*Hinweis*
Die angetroffenen Böden sind wie folgt einzustufen:

Boden- und Felsklassen nach DIN 18 300 bis 2016 (sowie Bodengruppen nach DIN 18196, Homogenbereiche werden nicht angewendet.

*Hinweis: Baugrube erstellen*

**1.3.10.0 Oberboden abtragen und seitlich lagern, 30 cm**
Oberboden profilgerecht abtragen, auch auf Böschungen, und nach Angabe der Bauleitung zur Miete, außerhalb des Baufeldes transportieren.
Abtragsdicke: i.M. 30 cm
Bodenklasse: 1
Transporte zum Zwischenlager ca. 500 m
Kleinflächen an Belagsflächen oder Gehwegflächen sind einzukalkulieren.
Menge: 250,000 m2

**1.3.20.0 Baugrubenaushub (Verwitterungslehm, Bodenfüllungen)**
Baugrubenaushub und profilgerechtes Herstellen des Grobplanum der Baugrube, als Maschinenaushub. Evtl. Auffüllen aus Bauschutt o.ä. werden nicht gesondert vergütet.

Aushubtiefe: 2,50  3,50 m
Bodenklasse: 3 bis 5 siehe beiliegendes Schichtprofil
Menge: 2600,000 m3

**1.3.30.0 Zulage zu vorh. Pos. Baugrubenaushub BKL 6**
(Tonmergelstein, mürbe bis mäßig hart)
erhöhter Meiseleinsatz ist im Preis mit einzukalkulieren.
Menge: 300,000 m3

**1.3.40.0 Zulage zu vorh. Pos. Baugrubenaushub BKL 7**
(Kalksteinbänke hart, sowie weichenTonmergelsteinbänke)
erhöhter Meiseleinsatz ist im Preis mit einzukalkulieren.
Menge: 200,000 m3

*Hinweis: Entsorgung / Deponierung / Recycling*
Die im Folgenden aufgeführten zu entsorgenden Materialien werden ausschließlich durch Nachweis
(Wiegeschein) öffentlicher Deponien oder zertifizierter Entsorgungsunternehmen unter Angabe der Baustelle, Datum, amtlichem Kennzeichen des Transportfahrzeuges sowie eindeutiger Angabe der Materialien nach AVV-Abfallschlüssel abgerechnet. Dies gilt insbesondere für das anfallende Z2 Material.
Die Entsorgungsnachweise sind der Bauleitung zur Unterschrift vorzulegen.

Verwertung / Entsorgung / Beseitigung

Der Aufwand für die notwendigen Entsorgungsnachweise, Begleitpapiere, Abstimmung mit den Behörden sowie mit Verwertungs- und Entsorgungsstellen, Transportgenehmigungen, usw. ist in die Einheitspreise der nachfolgenden Entsorgungspositionen einzukalkulieren.
Weiterhin ist in die Positionen dieses Titels folgender Mehraufwand mit einzurechnen:
Quertransport innerhalb der Baustelle
Sofern nicht separat erwähnt inkl. Stellen und beladen von geeigneten Behältnissen wie z. B. Container, LKWs (ggf. Anhänger), Sattelfahrzeuge, usw. gemäß Anforderungen der Verwertungs- und
Entsorgungseinrichtungen, transportieren und abladen bei den Verwertungs- und Entsorgungseinrichtungen Verzögerungen, bzw. zeitlicher Versatz zwischen Aushub/Lagern und Entsorgung, bis die Deklarationsanalytik vorliegt. (In der Regel ca. 5 bis 12 AT)
Sofern kontaminiertes Material transportiert wird, abdecken der Ladeflächen bzw. verschließen der
Container o.ä. (inkl. aller erforderlichen Arbeitsschutznahmen)

*Hinweis: Zwischenlager*

**1.3.50.0 Herrichten nahegelegenes Zwischenlager auf Gemeindegrund**
Zwischenlager auf freiem Feld (Gemeindegrund an der Hockengasse am Ortsende) anlegen für z. B. Aushubmaterial Z2 (nach VwV):
Gebüsch roden und entsorgen, Oberboden abschieben und sammeln (zu Pos. 10), Vlies auslegen, mit schweren LKWs u. Baumaschinen befahrbare Tragschicht erstellen.
Nach Beendigung der Arbeiten vollständiger Rückbau.
Fläche angesetzt: nach Wahl des AN, geschätzt zu 400 m².
Menge: 1,000 psch

**1.3.60.0 Transport zum Zwischenlager**
In der Baugrube separiertes Material, z.B. Z2.
Transport und Abladen zu einem Zwischenlager des AN in max. 500 m Umkreis zum Zwecke der Zwischenlagerung bis zu endgültigen Entsorgung.
Abrechnungsbasis: Wiegescheine aus späterer Entsorgung.
Menge: 800,000 m3

**1.3.70.0 Aushub auf Zwischenlager lagern**
Haufwerk auf Zwischenlager erstellen zum Zwecke der Lagerung und Beprobung (durch Gutachter des AG). Abdecken der Miete.
Vorhalten eines Baggers für Verlade-, Erstell- und Beprobungszwecke.
Abrechnungsbasis: Wiegescheine aus späterer Entsorgung.
Menge: 800,000 m3

*Hinweis: Entsorgung bzw. Verwertung*
Entsorgungswege bei Vergabe darlegen.
Entsorgungsnachweise vorlegen und Bilanz in Tabellenform erstellen und der BL übersenden.
Alle Pos. incl. Laden auf der Baustelle, Transporten und Arbeiten wie Aufbereiten, Separieren.
Incl. Gebühren, Transport- und Wiegescheinen.
Abrechnungsbasis sind Wiegescheine.
Grundlage der Zuordnung der Aushubmaterialien ist das Schreiben GBI vom 07.06.2022 in der Anlage des LV´s.

**1.3.80.0 Abfuhr BKL 3-5**
zu dem Auffüllplatz des AN, einschl. Gebühren.
Abfahren des Baugrubenaushubs einschl. aller Erschwernisse, Wartezeiten usw. Beseitigung der Verschmutzungen an den Fahrzeugen vor Verlassen des Auffüllplatzes. Für die Benutzung von öffentlichen Straßen gilt die StVO in vollem Umfang.
Menge: 2200,000 m3

**1.3.90.0 Abfuhr BKL 6-7**
zu dem Auffüllplatz des AN, einschl. Gebühren.
Abfahren des Baugrubenaushubs einschl. aller Erschwernisse, Wartezeiten usw. Beseitigung der Verschmutzungen an den Fahrzeugen vor Verlassen des Auffüllplatzes. Für die Benutzung von öffentlichen Straßen gilt die StVO in vollem Umfang.
Menge: 400,000 m3

**1.3.100.0 Zuschlag für belasteten Boden verwerten, Z 1.1**
Mit Schadstoff belasteten Bodenaushub der stofflichen Verwertung zuführen.

Leistung einschl. Behälterbereitstellung, Verladung, Transport, Abdeckung
staubiger Stoffe, sowie Verwertungs- und Deponiegebühren.

Kontaminationsklasse: Z 1.1
Bodenklasse: 3 bis 5
Menge: 300,000 m3

**1.3.110.0 Zuschlag für belasteten Boden verwerten, Z 1.2**
*** Bedarfsposition ohne GB
Mit Schadstoff belasteten Bodenaushub der stofflichen Verwertung zuführen.

Leistung einschl. Behälterbereitstellung, Verladung, Transport, Abdeckung
staubiger Stoffe, sowie Verwertungs- und Deponiegebühren.

Kontaminationsklasse: Z 1.2
Bodenklasse: 3 bis 5
Menge: 1,000 m3

**1.3.120.0 Zuschlag für belasteten Boden verwerten, Z 2**
*** Bedarfsposition ohne GB
Mit Schadstoff belasteten Bodenaushub der stofflichen Verwertung zuführen.

Leistung einschl. Behälterbereitstellung, Verladung, Transport, Abdeckung
staubiger Stoffe, sowie Verwertungs- und Deponiegebühren.

Kontaminationsklasse: Z 2
Bodenklasse: 3 bis 5
Menge: 200,000 m3

*Hinweis: Baugrubenfertigstellung*

**1.3.130.0 Deckschicht Gehweg**
Best. Asphaltbelag anschneiden, abbrechen und nach Wahl des Unternehmers
beseitigen (einschl. Gebühren).
Stärke bis zu 5 cm
Abrechnung nach Lieferschein.
Menge: 40,000 m2

**1.3.140.0 Deckschicht Straßenbereich**
*** Bedarfsposition ohne GB
Best. Asphaltbelag anschneiden, abbrechen und nach Wahl des Unternehmers
beseitigen (einschl. Gebühren).
Stärke bis zu 15 cm.
Abrechnung nach Lieferschein.
Menge: 10,000 m2

**1.3.150.0 Schottertragschicht Gehweg,ca. 30 cm stark**
Baustoffe Bereich Gehweg abtragen und seitlich zum Wiedereinbau (z. B. für Arbeitsräume) lagern.
Um die Baugrubenböschungen herzustellen.
Abrechnung nach Fläche Gehweg.
Menge: 20,000 m3

**1.3.160.0 Böschungen erstellen**
Erstellen und Profilieren von Baugrubenböschungen in einer Neigung von

45 Grad im aufgefüllten Boden
60 Grad im bindigen Boden
80 Grad im Fels
Höhe max. 4 m, im Mittel 3,70 m.
Länge: ca. 165 m
Fläche: 720 m2
Abrechnungsbasis: m² Ansichtsfläche
Menge: 400,000 m2

**1.3.170.0 Böschungen abdecken**
Abdecken von Böschungen der Baugrube zur Sicherung gegen Witterung, mit reißfester stabiler Folie, einschl. windsicherer Befestigung und späteren Abbau und Beseitigung.

Bis ca. 1 m über Böschungsoberkante hinaus.
Abrechnungsbasis m² Ansichtsfläche.
Menge: 400,000 m2

**1.3.180.0 Planum erstellen**
Planie der Baugruben- und Fundamentsohle nach dem Aushub; Ausführung
unmittelbar vor dem Einbringen der Sauberkeitsschicht, als planebene Fläche
mit höchstens +/-2 cm Höhendifferenz auf eine Länge von
5,0 m, einschl. des Abrüttelns mit geeignetem Gerät.
Überschüssiges Material ist nach Wahl des Auftragnehmers zu beseitigen.
Menge: 700,000 m2

**1.3.190.0 Gefälle Baugrubensohle, Bereich TG und Rampe**
Zuschlag für das Herstellen eines Gefälles innerhalb der Baugrubensohle
Menge: 100,000 m2

**1.3.200.0 Plattendruckversuche**
Ausführung und Protokollierung von statischen Plattendruckversuchen nach DIN 18134 zur Überprüfung der Ev2-Werte auf dem Erdplanum bzw. auf der Schottertragschicht. Übersendung der Ergebnisse mit Lageplan an die BL und Baugrundgutachter.
Versuche sind der BL 2 Tage vorher anzukündigen.
Menge: 5,000 Stck

**1.3.210.0 Fliegende Bautauchpumpe**
*** Bedarfsposition ohne GB
Bautauchpumpe mit Stromanschluss und Leitung für wechselnde Einsätze.
Menge: 1,000 h

*Hinweis: Boden einbauen*
Aufnehmen, transportieren, verteilen und verdichten des Auffüllmaterials in verdichtungsfähigen Schichten, herstellen des Rohplanums. Für das Hinterfüllen und Überschütten von Bauwerken, Leitungen und Kanälen ist geeigneter Boden zu verwenden.
Wenn kein Boden vom Aushub auf der Baustelle gelagert werden kann, bringt der Unternehmer guten
Baugrubenaushub kostenfrei zur Baustelle.
Es wird nur der Einbau vergütet.

**1.3.220.0 Mineralschotter 0/45**
*** Bedarfsposition ohne GB
Liefern und Einbau von Mineralschotter nach ZTV SoB-StB. Verformungsmodul EV2 von 45 MN/m² gemäß Vorgaben Plan Statikbüro und stat. Erfordernisse

Anforderungen an die Höhenlage und Oberflächengenauigkeit +-2cm.
Abrechnung nach Wiegeschein.
Menge: 250,000 m3

**1.3.230.0 Siebschutt liefern und einbauen**
*** Bedarfsposition ohne GB
Liefern und einbauen von Vorsiebmaterial.
Abrechnung nach Wiegescheinen.
Menge: 120,000 m3

**1.3.240.0 Kies für Sickerleitungen**
*** Bedarfsposition ohne GB
Kies 16/32 liefern und einbauen, einschl. Vliesummantelung der Kiespackung.

Abrechnung nach Wiegescheinen Kies.
Menge: 20,000 m3

**1.3.250.0 Herstellen einer Rohplanie**
Herstellen einer Flächenrohplanie mit gelagertem Baugrubenaushubmaterial nach Angabe der Bauleitung bzw. nach Angaben der Geländehöhen.
Menge: 150,000 m2

**1.3.260.0 Herstellen einer Feinplanie (auf Flst. 2731)**
Herstellen einer Feinplanie mit Mineralschotter, entsprechend der vorh. Pos. (Mineralschotter), verdichtet, für einen provisorischen, befahrbaren Stellplatz auf dem Flurstück 2731.
Menge: 60,000 m2

#### Titel 1.4 Taglohnarbeiten

*Hinweis: Stundenlohnarbeiten und Materiallieferung*
Stundenlohnarbeiten dürfen nur auf Anordnung der Bauleitung ausgeführt werden.
Bauleiterstunden werden nicht vergütet.
Nachweise sind täglich oder spätestens 3 Tage nach Arbeitsende vorzulegen.
Das Formblatt KEFB StZettel ist zu verwenden. In die Stundensätzen sind
Kleinmaschinen (EK Preis 350 €) und Werkzeuge einzurechnen.

Materiallieferungen
Die Lieferung ist frei Verwendungsstelle. Die Abrechnung erfolgt nach Lieferschein,
dieser ist von der Bauleitung bei der Anlieferung zu unterschreiben.

**1.4.10.0 Bau-Vorarbeiter (II)**
Stundenlohn .......................................€
Unternehmer
zuschlag  .........................................€
Bruttolohn  .........................................€
Menge: 10,000 StD
Kostengruppe DIN 276 2018-12: 000

**1.4.20.0 Bau-Facharbeiter (V)**
Stundenlohn .......................................€
Unternehmer
zuschlag  .........................................€
Bruttolohn  .........................................€
Menge: 10,000 StD
Kostengruppe DIN 276 2018-12: 000

**1.4.30.0 Bauwerker ( VII )**
Stundenlohn .......................................€
Unternehmer
zuschlag  .........................................€
Bruttolohn  .........................................€
Menge: 10,000 StD
Kostengruppe DIN 276 2018-12: 000
